# Bobinas prelacadas Orofe® de Elval Colour. Para la fabricación de cubiertas

- Propiedad del archivo: CONSTRUNARIO
- Formato: FIEBDC-3/2012
- Programa: Construnario Versión 3.51
- Fecha de los precios: 12/03/2021
- Divisa: EUR

**OROFE** Bobinas prelacadas Orofe® de Elval Colour. Para la fabricación de cubiertas
Las bobinas y planchas de aluminio prelacadas para apliaciones de cubierta de Elval Colour cumplen con los requisitos de construcción y diseño más exigentes sin comprometer la calidad. La ligereza del aluminio junto con su durabilidad demostrada (ofrecida a través de nuestras aleaciones reforzadas especialmente desarrolladas) la convierte en la opción ideal para crear soluciones de CUBIERTAS onduladas o de junta alzada engatillada con un potencial ilimitado de diseño, colores innovadores y acabados de superficie únicos. Después del pretratamiento del sustrato metálico, la bobina pasa por un proceso de lacado en continuo asegurando la homogeneidad de la capa de recubrimiento, proceso que se ha demostrado que da como resultado un acabado de color óptimo y una durabilidad máxima. Los sistemas de lacado en poliéster, poliuretano y PVDF están disponibles según las especificaciones del cliente, ofreciendo una gran variedad de fascinantes opciones de diseño. Las garantía de este material está disponible bajo pedido.
