# Recuperador de calor, referencia 800220 de ALB. 200 m3/h

- Propiedad del archivo: CONSTRUNARIO
- Formato: FIEBDC-3/2012
- Programa: Construnario Versión 3.51
- Fecha de los precios: 14/11/2022
- Divisa: EUR

**800220ALB** u Recuperador de calor, referencia 800220 de ALB. 200 m3/h
Unidad de ventilación mecánica controlada (VMC) de bajo perfil, con recuperación de calor de alto rendimiento y ventiladores de conmutación electrónica (EC). Dotado de ventiladores con tecnología de caudal constante y también de un pre-calentador eléctrico integrado de serie para prevenir la formación de hielo en el intercambiador. Dispone de certificado Passive House y etiqueta energética clase A. El recuperador de calor ALB de 200 m3/h está destinado principalmente a la ventilación de edificios con uso residencial. Está especialmente indicado para edificaciones de bajo consumo de energía, casas pasivas y viviendas de tipo apartamento con sistema de ventilación descentralizado. La cobertura exterior es de acero galvanizado recubierto por una pintura termolacada y la construcción interior es de polipropileno (PP), garantizando el aislamiento acústico, térmico y la estanqueidad del aire. Montaje en pared o falso techo.
