# Tubo multicapa ALB PE-RT / AI / PE-RT, referencia 18148 de ALB. 20 x 2,5. Azul

- Propiedad del archivo: CONSTRUNARIO
- Formato: FIEBDC-3/2012
- Programa: Construnario Versión 3.51
- Fecha de los precios: 14/11/2022
- Divisa: EUR

**18148ALB** m Tubo multicapa ALB PE-RT / AI / PE-RT, referencia 18148 de ALB. 20 x 2,5. Azul
Ligero con aislamiento térmico EN ROLLO
