# Codo con tramo, referencia 5920180124 de ALB. 15 mm. 18 x 2 240 mm

- Propiedad del archivo: CONSTRUNARIO
- Formato: FIEBDC-3/2012
- Programa: Construnario Versión 3.51
- Fecha de los precios: 14/11/2022
- Divisa: EUR

| Código | Ud | Descripción |
|---|---|---|
| 5920180124ALB | u | Codo con tramo, referencia 5920180124 de ALB. 15 mm. 18 x 2 240 mm |
