# Panel decorativo para paredes, referencia Tabla Xl de la colección Cement® de Panel Piedra. Paneles de poliuretano de gran tamaño

- Propiedad del archivo: CONSTRUNARIO
- Formato: FIEBDC-3/2012
- Programa: Construnario Versión 3.51
- Fecha de los precios: 15/03/2021
- Divisa: EUR

**TABLAXL** m Panel decorativo para paredes, referencia Tabla Xl de la colección Cement® de Panel Piedra. Paneles de poliuretano de gran tamaño
Dentro de la familia de los Cemento Tabla tenemos el Panel Tabla XL, donde su robustez hace destacar todavía más su excelente diseño. Su gran tamaño, ideado para el recubrimiento de grandes superficies, agiliza y economiza el tiempo de instalación. Su textura espectacular le confiere una apariencia de lo más realista. De aspecto industrial y minimalista es idóneo para su instalación en grandes ambientes alternativos. Los muros sintéticos, además de crear entornos realistas y modernos, ofrecen una apariencia confortable, lo que los hace ampliamente recomendables en lugares de ocio, estudios de diseño y oficinas. Estos paneles de poliuretano ofrecen una gran versatilidad, puesto que pueden ser colocados prácticamente en cualquier estancia, donde conseguirás siempre un resultado moderno, minimalista e incluso con un cierto aspecto industrial.
