# Panel decorativo para paredes, referencia Ashford® de la colección Vintage® de Pared Piedra

- Propiedad del archivo: CONSTRUNARIO
- Formato: FIEBDC-3/2012
- Programa: Construnario Versión 3.51
- Fecha de los precios: 15/03/2021
- Divisa: EUR

**ASHFORD** m Panel decorativo para paredes, referencia Ashford® de la colección Vintage® de Pared Piedra
Si deseas cambiar la apariencia de tu hogar radicalmente, una de las mejores formas en que puedes conseguirlo es mediante los paneles decorativos. En este sentido, actualmente puedes encontrar una gran variedad de paneles para decoración, como el caso del panel piedra Ashford, el cual es uno de los más populares ya que cuenta con un diseño único y exclusivo. Se trata de elementos decorativos que puedes utilizar en cualquier área de tu hogar para crear una decoración elegante y moderna. Este tipo de paneles para decorar paredes están fabricados con materiales de alta resistencia y durabilidad. Esto significa que no solamente se obtiene una apariencia estética sin comparación, sino que además pueden permanecer en óptimas condiciones por muchos años. No solo eso, todos estos paneles para decoración los puedes encontrar en una gama amplia de acabados, con lo cual es un hecho que puedes elegir justo el tipo de acabado que más se integre a la decoración de tu hogar. Pero de hecho estos elementos decorativos no son exclusivos del hogar, también los puedes utilizar en centros comerciales, restaurantes, hoteles y básicamente cualquier lugar en donde desees crear un ambiente sofisticado y moderno en el que las paredes sean lo más destacado.
