# Panel decorativo para paredes imitación ladrillo, referencia Ladrillo Viejo de la colección Brick® de Panel Piedra. Poliuretano con piedra

- Propiedad del archivo: CONSTRUNARIO
- Formato: FIEBDC-3/2012
- Programa: Construnario Versión 3.51
- Fecha de los precios: 15/03/2021
- Divisa: EUR

**LADRVIE** m Panel decorativo para paredes imitación ladrillo, referencia Ladrillo Viejo de la colección Brick® de Panel Piedra. Poliuretano con piedra
Un modelo de panel decorativo que imita el ladrillo viejo, dando a tu casa u oficina un estilo moderno y actual. La variedad de colores de éste panel piedra hace que se adapte perfectamente a cada espacio, creando ambientes muy variados. El panel piedra ladrillo viejo, pertenece al tipo de paneles decorativos imitación ladrillo, los cuales tienen un diseño y características propias inconfundibles. Este tipo de paneles decorativos son ideales para cuando se quiere tener una decoración mucho más tradicional y rustica, en la cual el componente principal sea precisamente la pared. Son paneles imitación ladrillo para decorar paredes, los cuales no solamente se pueden usar para decorar las paredes del hogar, también son ideales para usarlos en la oficina, los restaurantes, los centros comerciales, así como los hoteles y prácticamente en cualquier lugar en donde se quiera conseguir una decoración fuera de lo convencional. Uno de los aspectos más destacados de este tipo de panel imitación ladrillo, tiene que ver con su resistencia y durabilidad. Es decir, se trata de paneles para decorar que no únicamente brindan una apariencia visual excepcional, sino que además también pueden permanecer en las mismas condiciones por mucho tiempo, gracias a la calidad de los materiales con los que están fabricados. Estos paneles de imitación ladrillo, son perfectos para cuando se quiere conseguir un estilo de decoración que sorprenda a los amigos y que además brinde un confort, así como una apariencia visual sin comparación, además de que también son fáciles de instalar.
