# Panel decorativo para paredes referencia Shutter® de la colección Remember® de Panel Pared. Poliuretano con piedra

- Propiedad del archivo: CONSTRUNARIO
- Formato: FIEBDC-3/2012
- Programa: Construnario Versión 3.51
- Fecha de los precios: 15/03/2021
- Divisa: EUR

**SHUTT** m Panel decorativo para paredes referencia Shutter® de la colección Remember® de Panel Pared. Poliuretano con piedra
El panel piedra Shutter es uno de los mejores elementos decorativos que puedes escoger para darle un toque “de antes” a cualquier estancia. Se trata de un panel decorativo que se destaca por la gran cantidad de detalles reales que se pueden apreciar en cada ventanal. No solamente es ideal para decorar espacios públicos o comerciales, también se le puede utilizar para decorar la oficina, hoteles, restaurantes y prácticamente cualquier lugar donde se quiere crear un entorno mucho más elegante y diferente. Este tipo de elementos decorativos están fabricados con materiales de alta calidad, lo que significa que no únicamente ofrecen una apariencia visual incomparable, sino que también son paneles decorativos resistentes y durables. Sea cual sea la zona de tu hogar donde quieres instalar estos paneles para decorar paredes, sin duda que podrás crear un entorno único y elegante, que capture la atención de todos.
