# Panel decorativo para paredes, referencia Essence® de la colección Lifestyle de Panel Piedra. Panel de poliuretano

- Propiedad del archivo: CONSTRUNARIO
- Formato: FIEBDC-3/2012
- Programa: Construnario Versión 3.51
- Fecha de los precios: 15/03/2021
- Divisa: EUR

**Essence** u Panel decorativo para paredes, referencia Essence® de la colección Lifestyle de Panel Piedra. Panel de poliuretano
Un espectacular panel decorativo por sus curvas muy marcadas y su aspecto vanguardista que da un aspecto actual para ambientes minimalistas. Panel Piedra apto para ambientes con elementos decorativos rectos y muy limpios. Su color blanco italia hace que el lugar de su colocación se convierta en un ambiente especialmente acogedor y diferente. El panel piedra essence es el tipo de paneles decorativos que son perfectos para crear un entorno mucho más elegante y moderno. Se trata de paneles para decorar paredes que se pueden utilizar tanto en el hogar como en la oficina, por lo que se puede decir que son elementos decorativos altamente flexibles. Si quieres cambiar por completo la apariencia de tu hogar, el panel piedra essence es sin duda una de las mejores opciones en cuanto a la decoración de interiores. Pero de hecho, estos paneles decorativos tienen características únicas que los hacen resistentes a cualquier tipo de condición climática, por lo que se pueden utilizar sin ningún problema en exteriores. Por lo que respecta al diseño de este panel de piedra, destaca porque cuenta con un patrón de forma ondular que se distribuye horizontalmente. Esto crea una sensación de profundidad que lo convierte en un panel decorativo agradable visualmente. Por sus características, estos son elementos decorativos que se pueden utilizar en un salón o en una sala de estar, incluso son perfectos para salas de reuniones. Estos son paneles decorativos que tienen un diseño único y exclusivo, por lo que se pueden utilizar para decorar cualquier estancia en el hogar o también en la oficina.
