# Panel decorativo para paredes, referencia Pizarra Alpes de la colección Classic® de Panel Piedra. Panel de poliuretano con piedra

- Propiedad del archivo: CONSTRUNARIO
- Formato: FIEBDC-3/2012
- Programa: Construnario Versión 3.51
- Fecha de los precios: 15/03/2021
- Divisa: EUR

**PIZALPES** m Panel decorativo para paredes, referencia Pizarra Alpes de la colección Classic® de Panel Piedra. Panel de poliuretano con piedra
Panel Piedra Pizarra Alpes es toda una combinación de imaginación y elegancia para nuestra decoración donde se puede encontrar diferentes combinaciones de acabados: gris arenado, antracita, blanco. Diseñado para adaptarse a todos los espacios en todos los lugares y paredes. El panel piedra pizarra Alpes es uno de los paneles piedra para decoración de interiores, más hermosos y con un acabado más fino y elegante, que puedes encontrar actualmente. Se trata de un tipo de panel imitación piedra, pensado para quienes buscan una decoración mucho más moderna y sofisticada. Son paneles de decoración que puedes utilizar para decorar las paredes de tu cuarto de baño, la habitación principal, la sala de estar, el salón, incluso los pasillos. Lo mejor de todo es que su uso no se limita únicamente al hogar, sino que gracias a sus características de diseño y de forma, también son adecuados para usarse en establecimientos comerciales, áreas de recepción de hoteles, en los restaurantes y por supuesto en las oficinas. Son paneles de piedra de gran flexibilidad, que lo mismo se pueden utilizar en zonas pequeñas que en áreas más extensas. Lo mejor de todo es que son paneles piedra para decoración de interiores, los cuales no únicamente destacan por su acabado visual excepcional. Son paneles de decoración que están fabricados con materiales de primera calidad, lo que significa que además son altamente resistentes y durables, incluso no es necesario realizar mucho mantenimiento para mantenerlos en óptimas condiciones.
