# Contador de calefacción por ultrasonidos, referencia Sensonic®??????? II de Ista Metering. DN-25 a DN-100 vía radio y mbus

- Propiedad del archivo: CONSTRUNARIO
- Formato: FIEBDC-3/2012
- Programa: Construnario Versión 3.51
- Fecha de los precios: 23/11/2022
- Divisa: EUR

**Sensonic** u Contador de calefacción por ultrasonidos, referencia Sensonic®??????? II de Ista Metering. DN-25 a DN-100 vía radio y mbus
Apto para instalación en Horizontal y Vertical. Clase metrológico 1:100. PN16. Rango temperatura 5ºC - 90ºC en Horizontal y entre 5ºC - 105ºC para inclinado o en vertical. Batería 10+1+1 años. IP54. No necesita estabilizador de flujos para instalación. Valor de pulso; 1 litro/pulso hasta Qp 6 m3/h, Qp 10 hasta Qp 60(DN100) -> 25 litros/pulso. Tipo salida pulso: Open Collector (colector abierto). Duración pulso entre 1 mS y 250 mS según valor pulso y caudal. Longitud cable pulsos 2,4 metros. Polaridad: Pulso + = hilo blanco. Pulso -: hilo azu
