# Contador de agua domaqua® de Ista Metering. Contador de chorro único

- Propiedad del archivo: CONSTRUNARIO
- Formato: FIEBDC-3/2012
- Programa: Construnario Versión 3.51
- Fecha de los precios: 23/11/2022
- Divisa: EUR

**DOMAQUA** u Contador de agua domaqua® de Ista Metering. Contador de chorro único
El contador de agua domaqua® m es un contador de chorro único, basado en un concepto modular. El contador básico viene equipado con un módulo decorativo sin funciones. Su concepto modular permite qué el módulo pueda ser en cualquier momento reemplazado por un módulo inteligente de pulsos. Existen 4 módulos inteligentes de impulsos, 1, 10 o 100 litros por impulso y el tipo NAMUR de 10 litros por impulso para acoplar al contador. Admite sistemas de comunicación mediante emisor de impulsos, comunicación por radio y por M-BUS Sus principales características son: Tienen protección IP65 (EN 60529) y contra campos magnéticos según EN14154-3. Tienen un disco óptico con 1 rotación por litro. Detecta las 2 direcciones de caudal. Indicador de medidas de 8 dígitos: 5 para los m3 y 3 para los litros. Caudal de arranque DN 15, en horizontal < 8 l/h, en vertical < 14 l/h Caudal de arranque DN 20, en horizontal < 18 l/h, en vertical < 24 l/h Homologación Europea: EC type-examination certi?cate: MID 2014/32/EG DE-15-MI001-PTB006. Se tienen que instalar en lugares protegido contra heladas. Clase de presión: MAP 10. Clase de pérdida de presión: ?P 63. Clase de sensibilidad de perfil de caudal: U0 / D0.
