# Punto de recarga para vehículos eléctricos Elvi de Ista Metering. Para uso privado/hogar

- Propiedad del archivo: CONSTRUNARIO
- Formato: FIEBDC-3/2012
- Programa: Construnario Versión 3.51
- Fecha de los precios: 23/11/2022
- Divisa: EUR

**ELVI** u Punto de recarga para vehículos eléctricos Elvi de Ista Metering. Para uso privado/hogar
Seguro, inteligente y fácil. Ahorra tiempo cargando tu coche eléctrico en tu garaje para que puedas empezar cada día con la batería llena. 3.7–22 kW Compatible con todos los vehículos eléctricos Fácil de instalar & actualizar con componentes “click-on” & diseño modular Conectado al WIFI para el seguimiento de las sesiones de carga Mejor aplicable para uso residencial en casas y apartamentos
