# Puerta de apertura rápida flexible de PVC, referencia Dynamicroll Food de BMP Ibérica. Para el sector alimentario

- Propiedad del archivo: CONSTRUNARIO
- Formato: FIEBDC-3/2012
- Programa: Construnario Versión 3.51
- Fecha de los precios: 15/03/2021
- Divisa: EUR

**DYNAFOO** u Puerta de apertura rápida flexible de PVC, referencia Dynamicroll Food de BMP Ibérica. Para el sector alimentario
DynamicRoll® Food INOX es una puerta enrollable autorreparable con características especiales para satisfacer todos los requisitos del sector de procesamiento de alimentos. Diseñada con especial atención para garantizar la higiene, esta puerta ha obtenido certificaciones del sector de la industria alimentaria en varios países. Se caracteriza por su marco de acero inoxidable y por su diseño que evita la retención y acumulación de líquidos, polvo e impurezas en el marco. Todos los componentes de la puerta son lavables, lo que garantiza el cumplimiento con las restricciones higiénicas del sector. La velocidad de la puerta permite que se mantenga las diferentes características de los entornos y tareas.
