# Puerta rápida industrial plegable para puentes grúa, referencia Pack de BMP. Resistencia a vientos de hasta 160 km/h

- Propiedad del archivo: CONSTRUNARIO
- Formato: FIEBDC-3/2012
- Programa: Construnario Versión 3.51
- Fecha de los precios: 15/03/2021
- Divisa: EUR

**PACHBMP** u Puerta rápida industrial plegable para puentes grúa, referencia Pack de BMP. Resistencia a vientos de hasta 160 km/h
El Pack para puente grúa es un producto rápido y seguro, capaz de garantizar la apertura y cierre de espacios grandes, donde se requiere una total versatilidad del espacio. Está formado por un esqueleto compuesto de barras de acero recubiertas por una cortina de PVC, ofreciendo buena resistencia al viento. A través de la banda de seguridad insertada en el borde inferior de la lona y las fotocélulas laterales, también se garantiza una gran flexibilidad del producto, que es capaz de cerrar grandes aperturas con total seguridad. Todas nuestras puertas están diseñadas y hechas a medida, tanto para habitaciones a nivel de piso, como para cierres suspendidos.
