# Persiana industrial enrollable, referencia Classic de BMP. Gran durabilidad

- Propiedad del archivo: CONSTRUNARIO
- Formato: FIEBDC-3/2012
- Programa: Construnario Versión 3.51
- Fecha de los precios: 15/03/2021
- Divisa: EUR

**PCLASS** u Persiana industrial enrollable, referencia Classic de BMP. Gran durabilidad
El panel aislado está envuelto en un tubo de accionamiento directo que no requiere ningún sistema de equilibrado de muelles, esto permite reducir considerablemente las operaciones de mantenimiento rutinario y todos los costes relevantes. Las puertas Classic consisten en una estructura lateral que, a diferencia de las puertas basculantes o seccionales, no requiere ningún anclaje al techo ni a los carriles-guía en el suelo, por lo que pueden instalarse incluso donde el techo no es accesible o no puede soportar toda la estructura (como en el caso de un falso techo), garantizando así una apertura rápida y segura. También se puede equipar con ventanas de policarbonato transparente, para obtener interiores más iluminados. Las persianas industriales Classic están certificadas como productos exclusivos y originales, únicos por su resistencia, practicidad, funcionalidad y calidad.
