# Puerta rápida enrollable de lona, referencia Roll de BMP. Acero galvanizado, con marco auto-portante

- Propiedad del archivo: CONSTRUNARIO
- Formato: FIEBDC-3/2012
- Programa: Construnario Versión 3.51
- Fecha de los precios: 15/03/2021
- Divisa: EUR

**PROLL** u Puerta rápida enrollable de lona, referencia Roll de BMP. Acero galvanizado, con marco auto-portante
Las puertas rápidas industriales enrollables Roll se caracterizan por una buena relación calidad-precio, diseñadas para uso en interiores y pueden resolver los problemas de movimiento rápido entre las diferentes áreas que deben permanecer separadas. Son cierres industriales seguros y eficientes, formados por un esqueleto de acero y recubiertas con una capa de PVC, que gracias a sus fotocélulas laterales y barreras garantiza la seguridad total y sin dañar al personal. La puerta rápida Roll están diseñadas con un panel de control trifásico de 380V. Las puertas enrollables industriales Roll están diseñadas y pensadas, como todos nuestros cierres, para un uso intensivo con servicio continuo en entornos industriales.
