# Puerta corredera dos hojas cristal acidado de Scrigno. Ancho de luz de paso: 2000. Altura: de 2401 a 21800mm

- Propiedad del archivo: CONSTRUNARIO
- Formato: FIEBDC-3/2012
- Programa: Construnario Versión 3.51
- Fecha de los precios: 16/03/2021
- Divisa: EUR

**AVVB0302_103** u Puerta corredera dos hojas cristal acidado de Scrigno. Ancho de luz de paso: 2000. Altura: de 2401 a 21800mm
Precio: 1649.00
Scrigno completa toda su oferta de productos presentando su gama de puertas de vidrio. La gama ofrece dos modelos diferentes: Acqua, para puertas correderas (disponible tanto para la serie Scrigno Base como para la serie Essential) En estas soluciones, la puerta se convierte concretamente en un componente esencial de los muebles, reduciendo ex-profeso los perfiles de aluminio para destacar aún más el vidrio, aportando coloridos neutros y de estilo moderno, adaptado a los diferentes diseños del mobiliario.
