# Puerta corredera dos hojas cristal de la serie Acqua de Scrigno. Ancho de luz de paso: 2200/24000mm . Altura: de 1900 a 2100mm. Paneles: F3

- Propiedad del archivo: CONSTRUNARIO
- Formato: FIEBDC-3/2012
- Programa: Construnario Versión 3.51
- Fecha de los precios: 16/03/2021
- Divisa: EUR

**UDA0002_1112_F31** u Puerta corredera dos hojas cristal de la serie Acqua de Scrigno. Ancho de luz de paso: 2200/24000mm . Altura: de 1900 a 2100mm. Paneles: F3
Precio: 2361.00
Acqua es la puerta corredera de cristal disponible tanto para Scrigno Base como para Essential. Las hojas de Acqua, de líneas sencillas y finas, están dotadas de una estructura de aluminio con tres tipos de cristal: transparente, opalescente (tornasolado) y satinado. Los perfiles de aluminio se han reducido a propósito para dar el máximo realce al cristal; el grosor, de solo 40 mm, brinda una extraordinaria versatilidad y al mismo tiempo le dispensa a la hoja unas excelentes características de solidez.
