# Puerta de una hoja de cristal serie Eletta de Scrigno. Ancho: 600 a 800 mm. Alto: 1900 a 2100. Paneles: F3. Aluminio blanco/aluminio marrón

- Propiedad del archivo: CONSTRUNARIO
- Formato: FIEBDC-3/2012
- Programa: Construnario Versión 3.51
- Fecha de los precios: 17/03/2021
- Divisa: EUR

**UDE0001_6ABF3_1** u Puerta de una hoja de cristal serie Eletta de Scrigno. Ancho: 600 a 800 mm. Alto: 1900 a 2100. Paneles: F3. Aluminio blanco/aluminio marrón
Precio: 1469.00
Eletta es la puerta de batientes de cristal, proyectada para conseguir la máxima versatilidad de utilización. En efecto, sólida y lineal, se ha concebido para satisfacer del mejor de los modos cualquier necesidad en la distribución de los espacios. Los perfiles de aluminio se han reducido de manera intencionada para conferirle el máximo realce al cristal
