# Puerta dos hojas cristal acidado, para serie Essential de Scrigno. Ancho: 1200mm. Altura: 2401 a 21400 mm

- Propiedad del archivo: CONSTRUNARIO
- Formato: FIEBDC-3/2012
- Programa: Construnario Versión 3.51
- Fecha de los precios: 17/03/2021
- Divisa: EUR

**AVVE0102_63** u Puerta dos hojas cristal acidado, para serie Essential de Scrigno. Ancho: 1200mm. Altura: 2401 a 21400 mm
Precio: 1010.00
Scrigno ofrece una gama de hojas totalmente de cristal, que se pueden fabricar al centi´metro, disponibles en dos acabados: transparente y acidado. El cristal se ha templado con arreglo a la norma UNI EN 12150-1.
