# Puerta de cristal acidado para Essential Trial de Scrigno. Ancho: 1650. Alto: 2000 a 2101

- Propiedad del archivo: CONSTRUNARIO
- Formato: FIEBDC-3/2012
- Programa: Construnario Versión 3.51
- Fecha de los precios: 17/03/2021
- Divisa: EUR

**AVVT0101_161** u Puerta de cristal acidado para Essential Trial de Scrigno. Ancho: 1650. Alto: 2000 a 2101
Precio: 1340.00
Scrigno ofrece una gama de hojas totalmente de cristal, que se pueden fabricar al centi´metro, disponibles en dos acabados: transparente y acidado. El cristal se ha templado con arreglo a la norma UNI EN 12150-1.
