# Puerta de dos hojas Acqua para Essential de Scrigno. Ancho: de 1200 a 1600. Altura: 2110 a 2400 mm. Paneles: F2

- Propiedad del archivo: CONSTRUNARIO
- Formato: FIEBDC-3/2012
- Programa: Construnario Versión 3.51
- Fecha de los precios: 17/03/2021
- Divisa: EUR

**UDAO012_6F22** u Puerta de dos hojas Acqua para Essential de Scrigno. Ancho: de 1200 a 1600. Altura: 2110 a 2400 mm. Paneles: F2
Precio: 1526.00
Acqua es la puerta corredera de cristal disponible tanto para Scrigno Base como para Essential. Las hojas de Acqua, de líneas sencillas y finas, están dotadas de una estructura de aluminio con tres tipos de cristal: transparente, opalescente (tornasolado) y satinado. Los perfiles de aluminio se han reducido a propósito para dar el máximo realce al cristal; el grosor, de solo 40 mm, brinda una extraordinaria versatilidad y al mismo tiempo le dispensa a la hoja unas excelentes características de solidez.
