# Plancha de gran estabilidad térmica, referencia 010026131 de Simona. PE 100 azul claro. Especialmente indicado para sanear depósitos de agua potable

- Propiedad del archivo: CONSTRUNARIO
- Formato: FIEBDC-3/2012
- Programa: Construnario Versión 3.51
- Fecha de los precios: 18/03/2021
- Divisa: EUR

**010026131SIM** u Plancha de gran estabilidad térmica, referencia 010026131 de Simona. PE 100 azul claro. Especialmente indicado para sanear depósitos de agua potable
Alta resistencia a los productos químicos Excelentes parámetros de procesamiento Alta tenacidad y rigidez Múltiples campos de aplicación Campos de aplicación: Construcción de barcos Obtención de tierra del mar Plantas depuradoras Construcción de piscinas Instalación química Industria farmacéutica y bioindustria Agricultura y ganadería Piscicultura Automóviles Abastecimiento de agua Desalinización de agua marina Depósitos de agua potable Licencias: Homologación según el reglamento de la Asociación técnico-científica de la industria alemana del gas y del agua (DVGW), hoja de trabajo W 270 DIN 4102 B2 inflamabilidad normal (Autoevaluación sin certificado de prueba) Inocuidad fisiológica BfR Aptitud para industria alimentaria EU 10/2011 Aptitud para industria alimentaria FDA
