# Plancha con cámaras térmica, referencia 010011106 de Simona. Homopolímero, alfa-nucleado, estabilidad térmica duradera, gris

- Propiedad del archivo: CONSTRUNARIO
- Formato: FIEBDC-3/2012
- Programa: Construnario Versión 3.51
- Fecha de los precios: 18/03/2021
- Divisa: EUR

**010011106SIM** u Plancha con cámaras térmica, referencia 010011106 de Simona. Homopolímero, alfa-nucleado, estabilidad térmica duradera, gris
Propiedades del producto: Estabilidad térmica duradera Alta resistencia a los productos químicos Excelente para la aplicación en aparatos y recipientes químicos Alfa-nucleado Buenas propiedades a largo plazo comparado con muchos medios Alta rigidez en campos de temperatura elevados Licencias: Homologado para agua potable conforme a la Agencia Alemana de Agua y Gas KTW y la Asociación Alemana de Agua y Gase DVGW· W270 DIN 4102 B2 inflamabilidad normal (Autoevaluación sin certificado de prueba) Inocuidad fisiológica BfR Aptitud para industria alimentaria EU 10/2011 Aptitud para industria alimentaria FDA
