# Barra maciza, referencia 035000188 de Simona. Peso ultra-altomolecular, gran resistencia al impacto y al desgaste. PE 1000

- Propiedad del archivo: CONSTRUNARIO
- Formato: FIEBDC-3/2012
- Programa: Construnario Versión 3.51
- Fecha de los precios: 18/03/2021
- Divisa: EUR

**035000188SIM** u Barra maciza, referencia 035000188 de Simona. Peso ultra-altomolecular, gran resistencia al impacto y al desgaste. PE 1000
Propiedades del producto Ultra alto molecular Muy alta resistencia al desgaste Resistencia muy alta a la abrasión Resistencia muy alta a los impactos Campos de aplicación Construcción portuaria Producción de alimentos Minería Licencias DIN 4102 B2 inflamabilidad normal (Autoevaluación sin certificado de prueba) Inocuidad fisiológica BfR Aptitud para industria alimentaria EU 10/2011 Aptitud para industria alimentaria FDA
