# Tubería de presión para agua potable, referencia 010026604 de Simona. PE 100 RC. SDR 11. Diámetro: 32mm. Longitud: 12 m

- Propiedad del archivo: CONSTRUNARIO
- Formato: FIEBDC-3/2012
- Programa: Construnario Versión 3.51
- Fecha de los precios: 18/03/2021
- Divisa: EUR

**010026604SIM** m Tubería de presión para agua potable, referencia 010026604 de Simona. PE 100 RC. SDR 11. Diámetro: 32mm. Longitud: 12 m
De gran estabilidad térmica, resistencia especialmente alta a la paulatina proliferación de grietas, estabilizado UV, resistencia duradera a 50 años, 20°C, medio acuático = 10,0 Mpa, negro Propiedades del producto Alta resistencia a los productos químicos Excelentes parámetros de procesamiento Alta tenacidad y rigidez Múltiples campos de aplicación Campos de aplicación Construcción subterránea Abastecimiento de agua Licencias Carta general de aprobación según el Instituto alemán para la técnica de construcción (DIBt) DIN EN 12201 DIN 4102 B2 inflamabilidad normal (Autoevaluación sin certificado de prueba) Inocuidad fisiológica BfR
