# Tubería para aguas residuales CoEx, referencia 010026791 de Simona. PE 100 negro. SDR 17,6. Diámetro: 160

- Propiedad del archivo: CONSTRUNARIO
- Formato: FIEBDC-3/2012
- Programa: Construnario Versión 3.51
- Fecha de los precios: 18/03/2021
- Divisa: EUR

**010026791SIM** m Tubería para aguas residuales CoEx, referencia 010026791 de Simona. PE 100 negro. SDR 17,6. Diámetro: 160
De gran estabilidad térmica, estabilizado UV, resistencia duradera a 50 años, 20°C, medio acuático = 10 Mpa Propiedades del producto Alta resistencia a los productos químicos Excelentes parámetros de procesamiento Alta tenacidad y rigidez Múltiples campos de aplicación Campos de aplicación Construcción subterránea Ingeniería de vertederos Licencias Hecho de compuesto de moldeo homologado por DIBt Homologado para agua potable conforme a la Agencia Alemana de Agua y Gas KTW DIN 4102 B2 inflamabilidad normal (Autoevaluación sin certificado de prueba) Aptitud para industria alimentaria EU 10/2011
