# Codo de 90º, inyectado, referencia 010100537 de Simona. Inyectado, con extremos de soldadura cortos. PE 100 RC, SDR: 11. Diámetro: 20

- Propiedad del archivo: CONSTRUNARIO
- Formato: FIEBDC-3/2012
- Programa: Construnario Versión 3.51
- Fecha de los precios: 18/03/2021
- Divisa: EUR

**010100537SIM** u Codo de 90º, inyectado, referencia 010100537 de Simona. Inyectado, con extremos de soldadura cortos. PE 100 RC, SDR: 11. Diámetro: 20
De gran estabilidad térmica, resistencia especialmente alta a la paulatina proliferación de grietas, estabilizado UV, resistencia duradera a 50 años, 20°C, medio acuático = 10,0 Mpa, negro Propiedades del producto Alta resistencia a los productos químicos Excelentes parámetros de procesamiento Alta tenacidad y rigidez Múltiples campos de aplicación Campos de aplicación Construcción subterránea Ingeniería de vertederos Abastecimiento de agua Desalinización de agua marina Licencias Carta general de aprobación según el Instituto alemán para la técnica de construcción (DIBt) DIN EN 12201 DIN 4102 B2 inflamabilidad normal (Autoevaluación sin certificado de prueba) Inocuidad fisiológica BfR
