# Junta plana para portabridas, referencia 016900016 de Simona. EPDM. Diámetro: 32 mm

- Propiedad del archivo: CONSTRUNARIO
- Formato: FIEBDC-3/2012
- Programa: Construnario Versión 3.51
- Fecha de los precios: 18/03/2021
- Divisa: EUR

**016900016SIM** u Junta plana para portabridas, referencia 016900016 de Simona. EPDM. Diámetro: 32 mm
Campos de aplicación Construcción subterránea Instalación química Construcción de piscinas
