# Válvula de mariposa plástica, referencia 020307738 de Simona. Con palanca manual para tubería PVDF. Diámetro: 50 mm

- Propiedad del archivo: CONSTRUNARIO
- Formato: FIEBDC-3/2012
- Programa: Construnario Versión 3.51
- Fecha de los precios: 18/03/2021
- Divisa: EUR

**020307738SIM** t Válvula de mariposa plástica, referencia 020307738 de Simona. Con palanca manual para tubería PVDF. Diámetro: 50 mm
Campos de aplicación Instalación química
