# Válvula de retención por bola, referencia 012300001 de Simona. PP-H. Junta FPM. Diámetro: 20 mm

- Propiedad del archivo: CONSTRUNARIO
- Formato: FIEBDC-3/2012
- Programa: Construnario Versión 3.51
- Fecha de los precios: 18/03/2021
- Divisa: EUR

**012300001SIM** u Válvula de retención por bola, referencia 012300001 de Simona. PP-H. Junta FPM. Diámetro: 20 mm
Homopolímero, estabilidad térmica duradera, gris Propiedades del producto Estabilidad térmica duradera Alta resistencia a los productos químicos Elevada resistencia a la corrosión Buenas propiedades a largo plazo comparado con muchos medios Alta rigidez en campos de temperatura elevados Campos de aplicación Instalación química Industria farmacéutica y bioindustria Tecnología de centrales eléctricas Construcción de piscinas Licencias DIN 4102 B2 inflamabilidad normal (Autoevaluación sin certificado de prueba) Inocuidad fisiológica BfR Aptitud para industria alimentaria EU 10/2011 Aptitud para industria alimentaria FDA
