# Codo 90°, referencia 346 850 de la serie Profipress G de Conducciones de agua Viega. Diámetro:12 UE: 5

- Propiedad del archivo: CONSTRUNARIO
- Formato: FIEBDC-3/2012
- Programa: Construnario Versión 3.51
- Fecha de los precios: 18/03/2021
- Divisa: EUR

**346850VIE** u Codo 90°, referencia 346 850 de la serie Profipress G de Conducciones de agua Viega. Diámetro:12 UE: 5
con SC-Contur cobre conexiones prensadas equipamiento Juntas tóricas de HNBR
