# Cisterna empotrada 3H, referencia 771 904 de Conducciones de agua Viega. Para inodoro de pie

- Propiedad del archivo: CONSTRUNARIO
- Formato: FIEBDC-3/2012
- Programa: Construnario Versión 3.51
- Fecha de los precios: 18/03/2021
- Divisa: EUR

**771904VIE** u Cisterna empotrada 3H, referencia 771 904 de Conducciones de agua Viega. Para inodoro de pie
para inodoro de pie, emparedamiento y tabiquería compatible con todos los pulsadores de inodoro para Prevista, activación de descarga frontal, tecnología de doble descarga equipamiento Reductor de caudal de descarga, kit de conexión de inodoro, material de fijación, ayuda de alineación, conexión de agua R½ atrás y arriba datos técnicos descarga pequeña ajustada de fábrica aprox. 3 l rango de ajuste de la descarga pequeña aprox. 2–4 l descarga completa ajustada de fábrica aprox. 6 l rango de ajuste de la descarga completa aprox. 3,5–7,5 l
