# Sumidero para canaleta de ducha, referencia 797 270 de la serie Advantix Cleviva de Conducciones de agua Viega. DN: 50

- Propiedad del archivo: CONSTRUNARIO
- Formato: FIEBDC-3/2012
- Programa: Construnario Versión 3.51
- Fecha de los precios: 18/03/2021
- Divisa: EUR

**797270VIE** u Sumidero para canaleta de ducha, referencia 797 270 de la serie Advantix Cleviva de Conducciones de agua Viega. DN: 50
vertical para sistema de impermeabilización líquida (ducha alicatada) sin: sifón equipamiento Brida de montaje, pieza de impermeabilización premontada de fábrica, pieza de compensación de altura, elemento filtrante datos técnicos caudal de evacuación 10 mm 0,5 l/s caudal de evacuación 20 mm 0,6 l/s nota El caudal de evacuación indicado es con elemento filtrante.
