# Tubo solar, referencia KP140 de Doinglight Technologies. Área iluminada: 4 m2

- Propiedad del archivo: CONSTRUNARIO
- Formato: FIEBDC-3/2012
- Programa: Construnario Versión 3.51
- Fecha de los precios: 18/03/2021
- Divisa: EUR

**C1201DOI_1** u Tubo solar, referencia KP140 de Doinglight Technologies. Área iluminada: 4 m2
Según el espacio que necesite iluminar deberá disponer de un número determinado de lúmenes y estos se obtienen en función del diámetro del tragaluz que adquiera. “La entrada de luz natural en espacios pequeños o cerrados mejora la calidad de vida y la calidad del trabajo, ya que no hay nada más eficiente ni natural que la propia luz del sol. DoingLight Technologies entiende por eficiencia energética no solo el ahorro o la reducción energética, sino la mejora de la calidad de la luz.”
