# Panel aglomerado hidrófugo, referencia CHXH de Caliplac

- Propiedad del archivo: CONSTRUNARIO
- Formato: FIEBDC-3/2012
- Programa: Construnario Versión 3.51
- Fecha de los precios: 18/03/2021
- Divisa: EUR

**CHXH16-40-16** m Panel aglomerado hidrófugo, referencia CHXH de Caliplac
Panel compuesto por un tablero de aglomerado hidrófugo de 16 mm en la cara exterior, un núcleo aislante de poliestireno extruido (XPS) y una parte interior formada por tablero de aglomerado hidrófugo de 16 mm. Para cubiertas donde el acabado interior no es necesario que sea decorativo.
