# Panel para la realización de entreplantas, referencia Soltec de Caliplac. Largo: 2440. Ancho: 550. Grosor: 60

- Propiedad del archivo: CONSTRUNARIO
- Formato: FIEBDC-3/2012
- Programa: Construnario Versión 3.51
- Fecha de los precios: 18/03/2021
- Divisa: EUR

**SOLTEC** m Panel para la realización de entreplantas, referencia Soltec de Caliplac. Largo: 2440. Ancho: 550. Grosor: 60
Panel compuesto por un tablero de cemento madera tipo Viroc de 10 mm. en la cara exterior, un núcleo aislante de Poliestireno Extruido (XPS) y una parte interior en acabado decorativo de 10 mm. DETALLES Comportamiento al fuego clase B y excelentes propiedades acústicas. Caliplac le ofrece la posibilidad de elegir el acabado de la cara interior del panel entre múltiples posibilidades decorativas: cartón-yeso, friso madera, cemento madera tipo Viroc. Consulte todas las posibilidades que le ofrece en acabado en friso de abeto.
