# Panel para la realización de tabiques, referencia Decor de Caliplac. Largo: 2600. Ancho: 600

- Propiedad del archivo: CONSTRUNARIO
- Formato: FIEBDC-3/2012
- Programa: Construnario Versión 3.51
- Fecha de los precios: 18/03/2021
- Divisa: EUR

**DEOR** m Panel para la realización de tabiques, referencia Decor de Caliplac. Largo: 2600. Ancho: 600
Paneles compuestos por dos caras vistas, con gran poder aislante térmico, acústico, resistente a la humedad y al fuego, según la elección del tipo de panel. DETALLES Los paneles para tabiques Caliplac representan un gran ahorro de tiempo y una gran ventaja estética pues permiten elegir entre múltiples acabados: cartón-yeso, friso, piedra decorativa, contrachapado, melamina… Ver acabados en friso de abeto.
