# Panel para la realización de tabiquería interior, referencia Confort de Caliplac. Largo: 2600. Ancho: 600

- Propiedad del archivo: CONSTRUNARIO
- Formato: FIEBDC-3/2012
- Programa: Construnario Versión 3.51
- Fecha de los precios: 18/03/2021
- Divisa: EUR

**CONFORT** m Panel para la realización de tabiquería interior, referencia Confort de Caliplac. Largo: 2600. Ancho: 600
Son paneles especialmente desarrollados para la realización de tabiquería interior. Están compuestos por un núcleo aislante (XPS o corcho) y una cara vista con posibilidad de realizarse en diferentes acabados DETALLES La colocación de estos paneles puede realizarse de dos formas: directa o autoportante (consultas apartado de instalación). Mediante un sencillo remate final se ocultan los tornillos y juntas existentes en los paneles. Posibilidad de diferentes acabados en la cara vista (cartón-yeso, friso…). Ver opciones en friso de abeto.
