# Sistema corredero de puerta SC 750 una hoja, referencia 34722 de Scrigno. Para un hueco de 955mm. Aluminio mate

- Propiedad del archivo: CONSTRUNARIO
- Formato: FIEBDC-3/2012
- Programa: Construnario Versión 3.51
- Fecha de los precios: 18/03/2021
- Divisa: EUR

**34722SCR** u Sistema corredero de puerta SC 750 una hoja, referencia 34722 de Scrigno. Para un hueco de 955mm. Aluminio mate
Precio: 381.00
No incluye el cristal. Es un sistema corredero de diseño de líneas rectas, cuya característica es que en poco espacio brinda todo lo que se necesita para aguantar una hoja de cristal de hasta 100 kg de peso y de 8 a 12 mm de grosor. La particularidad es que no requiere que se practiquen orificios en el cristal. El sistema se puede dotar de amortiguador. Disponible para pared, techo y techo con un cristal fijo y otro corredero (el cristal no se suministra), en la versión de una hoja.
