# Sistema corredero de puerta SC 2000 una hoja, referencia 34743 de Scrigno. Para un hueco de 1000mm. Acero satinado

- Propiedad del archivo: CONSTRUNARIO
- Formato: FIEBDC-3/2012
- Programa: Construnario Versión 3.51
- Fecha de los precios: 18/03/2021
- Divisa: EUR

**34743SCR** u Sistema corredero de puerta SC 2000 una hoja, referencia 34743 de Scrigno. Para un hueco de 1000mm. Acero satinado
Precio: 386.00
Sistema corredero de acero AISI 304 constituido por dos carros de deslizamiento como mínimo sobre un riel de sección cilíndrica con tachas a la vista. Adecuado para cristales de 10 a 12 mm de grosor. Acabado de la barra de acero satinado y acabado de los accesorios de acero elaborado. Disponible solo en la versión de una hoja (el cristal no se suministra).
