# Amortiguador de doble sentido, referencia 43744 de Scrigno. 50 kg

- Propiedad del archivo: CONSTRUNARIO
- Formato: FIEBDC-3/2012
- Programa: Construnario Versión 3.51
- Fecha de los precios: 18/03/2021
- Divisa: EUR

**43744SCR** u Amortiguador de doble sentido, referencia 43744 de Scrigno. 50 kg.
Precio: 48.00
Sistema de apertura y cierre lento de las puertas correderas Essential y Gold Base. Ralentiza el recorrido de la puerta evitando situaciones peligrosas. Este producto permite la apertura y cierre lento de puertas de hasta 50 kg.
