# Sistema para cierre ralentizado de puertas correderas, referencia 29508 de la serie Slow de Scrigno,

- Propiedad del archivo: CONSTRUNARIO
- Formato: FIEBDC-3/2012
- Programa: Construnario Versión 3.51
- Fecha de los precios: 18/03/2021
- Divisa: EUR

**29508SCR** u Sistema para cierre ralentizado de puertas correderas, referencia 29508 de la serie Slow de Scrigno,
Precio: 60.00
Scrigno Slow es el sistema de desaceleración para puertas correderas retráctiles que se instalan en el contramarco
