# Sistema para cierre ralentizado de puertas correderas, referencia 42551 de la serie Slow Glass de Scrigno. 30 kg,

- Propiedad del archivo: CONSTRUNARIO
- Formato: FIEBDC-3/2012
- Programa: Construnario Versión 3.51
- Fecha de los precios: 18/03/2021
- Divisa: EUR

**42551SCR** u Sistema para cierre ralentizado de puertas correderas, referencia 42551 de la serie Slow Glass de Scrigno. 30 kg,
Precio: 82.00
Se trata de un innovador sistema de frenado que permite un cierre progresivo y silencioso de la puerta y el acristalamiento. Ralentiza el recorrido de la puerta en la última parte de cierre, evitando cualquier situación de peligro. Está totalmente integrado en el interior de la pista y probado para puertas de hasta 60 kg. Se puede montar en toda la gama Gold compatible, así como en soluciones preexistentes.
