# Kit de automatización para puertas correderas Scrigno Open 2.0, referencia 37939 de Scrigno. Para Base y Essential Pro

- Propiedad del archivo: CONSTRUNARIO
- Formato: FIEBDC-3/2012
- Programa: Construnario Versión 3.51
- Fecha de los precios: 18/03/2021
- Divisa: EUR

**37939SCR** u Kit de automatización para puertas correderas Scrigno Open 2.0, referencia 37939 de Scrigno. Para Base y Essential Pro
Precio: 1535.00
Es el nuevo kit completo de automatización para puertas correderas, que se puede instalar en los marcos de mostrador Scrigno Base y Essential Pro, incluso en puertas existentes y no requiere trabajos de albañilería. Se caracteriza por unas dimensiones mínimas (solo 55 mm de ancho) y le permite mover fácilmente cualquier puerta corredera hasta un peso máximo de 80 kg. La motorización está completamente integrada en el bastidor auxiliar, por lo que permanece invisible. Se puede utilizar en sistemas domóticos y permite la posibilidad de optar por diferentes modos de funcionamiento y ajustes. Componentes del kit El kit OPEN 2.0 consta de un motorreductor de 24V DC, con una relación de reducción de 13: 1 producido en Italia, un sistema exclusivo hecho para SCRIGNO que permite un acoplamiento estable a la vía, una caja de conexiones que contiene la placa de control electrónico y la fuente de alimentación estabilizada, una correa dentada con núcleo de kevlar para el accionamiento de la puerta y una serie de accesorios para su uso en los diferentes tipos de contramarcos SCRIGNO (Base, Essential PRO, Doortech).
