# Kit completo de interruptor de luz por radiofrecuencia, referencia 27477 de Scrigno

- Propiedad del archivo: CONSTRUNARIO
- Formato: FIEBDC-3/2012
- Programa: Construnario Versión 3.51
- Fecha de los precios: 18/03/2021
- Divisa: EUR

**27477SCR** u Kit completo de interruptor de luz por radiofrecuencia, referencia 27477 de Scrigno
Precio: 159.00
La versión blanca incluye: 1 transmisor de dos canales+1 receotor on/Off o impulsivo+kit de 5 adaptadores
