# Kit de 5 adaptadores + 1 base blanco, referencia 27481 de Scrigno

- Propiedad del archivo: CONSTRUNARIO
- Formato: FIEBDC-3/2012
- Programa: Construnario Versión 3.51
- Fecha de los precios: 18/03/2021
- Divisa: EUR

**27484SCR** u Kit de 5 adaptadores + 1 base blanco, referencia 27481 de Scrigno
Precio: 10.00
Kit de 5 adaptadores + 1 base blanco
