# Transmisor de dos canales, referencia 27485 de Scrigno. Blanco

- Propiedad del archivo: CONSTRUNARIO
- Formato: FIEBDC-3/2012
- Programa: Construnario Versión 3.51
- Fecha de los precios: 18/03/2021
- Divisa: EUR

**27485SCR** u Transmisor de dos canales, referencia 27485 de Scrigno. Blanco
Precio: 45.00
Transmisor de dos canales
