# Transmisor mouse de dos canales, referencia 27488 de Scrigno. Gris antracita

- Propiedad del archivo: CONSTRUNARIO
- Formato: FIEBDC-3/2012
- Programa: Construnario Versión 3.51
- Fecha de los precios: 18/03/2021
- Divisa: EUR

**27488SCR** u Transmisor mouse de dos canales, referencia 27488 de Scrigno. Gris antracita
Precio: 59.00
Transmisor mouse de dos canales
